# Betriebliche Grünpflege 2026/2027 AM Hösbach
Angebotsaufforderung (GAEB 90, DA83)
Währung: EUR
Auftraggeber: Die Autobahn GmbH des Bundes

## Betriebliche Grünpflege 2026/2027 AM Hös
Datum: 07.07.26

*Hinweis*
BAB3 Rohrbrunn 1, Fahrtrichtung Frankfurt. KM 245,600
Befall des Bestandes mit der Ahorn-Rußrindenkrankheit.
Baumbestand steht teilweise an der Böschung.
Länge 400m, Breite 10m. Dammlage.
Abstand Holzungsfläche zur Zuwegung:
horizontal 10m, vertikal 10m.
Zufahrt über untergeordnetes Wegenetz (Forstwege).
Schutzplanke vorhanden.

### Abschnitt 01 Hös 1 - BAB3 Rohrbrunn KM 245

#### Unterabschnitt 01.01 Holzung

**01.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.01.0020 Baustelle räumen Dies. LV-Abschn.**
StL-Nr. 21910111202
Baustelle von allen Geräten, Anlagen, Einrichtungen und
dgl. räumen. Benutzte Flächen und Wege entsprechend dem
ursprünglichen Zustand herrichten. Soweit nicht für
bestimmte Leistungen für das Räumen der Baustelle gesonderte Positionen im Leistungsverzeichnis enthalten
sind, gilt die Pauschale
für alle Leistungen dieses Abschnittes des Leistungsverzeichnisses.
Menge: 1,000 Psch
Zuordnung: 101

**01.01.0030 Baum im Bestand fällen Straßenbegleitgr.*DU über 0,3-0,5 m Stammholz Verw.AN*Schlagab. Verw.AN**
StL-Nr. 221107634420101
Baum im Bestand fällen. Verbleibenden Bestand schonen.
Schnittstelle höchstens 0,25 m über dem Erdboden.
Entnahme aus Straßenbegleitgrün.
Durchmesser über 0,30 bis 0,50 m.
Stammholz nach Wahl des AN verwerten.
Schlagabraum nach Wahl des AN verwerten.
Menge: 400,000 St
Zuordnung: 107

*Hinweis*
BAB3 Rohrbrunn 2, Fahrtrichtung Frankfurt. KM 239,500.
Länge 400m, Breite 10m. Dammlage.
Abstand Schutzplanke >> WSZ: 4-6m
Abstand Schutzplanke >> Bewuchskante ca. 10,0m
Tiefe der Holzung ab Bewuchskante max. 8,0m
Maximaler Höhenunterschied bezogen auf die Fahrbahn:
5,0m
Baumwuchs schräg Richtung Fahrbahn

Individuelle Zufahrt durch den AN mit Maschinentechnik
kann durch den AG nicht beurteilt werden. Der AG geht
davon aus, dass die Arbeiten händisch durchgeführt
werden
müssen. Es muss seitens des Unternehmens sicher
gestellt
werden, dass die Bäume nicht in Richtung Fahrbahn oder
auf den neben den Holzungsflächen liegenden WSZ fallen.
Dies ist durch die geeignete Wahl des Arbeitsverfahrens
sicher zu stellen.

### Abschnitt 02 Hös 2 - BAB3 Rohrbrunn KM 240

#### Unterabschnitt 02.01 Holzung

**02.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**02.01.0020 Baustelle räumen Dies. LV-Abschn.**
StL-Nr. 21910111202
Baustelle von allen Geräten, Anlagen, Einrichtungen und
dgl. räumen. Benutzte Flächen und Wege entsprechend dem
ursprünglichen Zustand herrichten. Soweit nicht für
bestimmte Leistungen für das Räumen der Baustelle gesonderte Positionen im Leistungsverzeichnis enthalten
sind, gilt die Pauschale
für alle Leistungen dieses Abschnittes des Leistungsverzeichnisses.
Menge: 1,000 Psch
Zuordnung: 101

**02.01.0030 Baum im Bestand fällen Straßenbegleitgr.*DU über 0,3-0,5 m Stammholz Verw.AN*Schlagab. Verw.AN**
StL-Nr. 221107634420101
Baum im Bestand fällen. Verbleibenden Bestand schonen.
Schnittstelle höchstens 0,25 m über dem Erdboden.
Entnahme aus Straßenbegleitgrün.
Durchmesser über 0,30 bis 0,50 m.
Stammholz nach Wahl des AN verwerten.
Schlagabraum nach Wahl des AN verwerten.
Menge: 400,000 St
Zuordnung: 107

*Hinweis*
BAB 45, Mainbrücke bis AS Karlstein,
KM 253,000 bis KM 250,000, Fahrtrichtung Gießen.
Holzung in Dammlage.
Abstand Holzungsfläche zur Zuwegung:
horizontal 17m, vertikal 7m.
Zufahrt über untergeordnetes Wegenetz.
Schutzplanke vorhanden.

### Abschnitt 03 Hös 3 - BAB45 - Mainbrücke bis AS Karlstein

#### Unterabschnitt 03.01 Holzung

**03.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**03.01.0020 Baustelle räumen Dies. LV-Abschn.**
StL-Nr. 21910111202
Baustelle von allen Geräten, Anlagen, Einrichtungen und
dgl. räumen. Benutzte Flächen und Wege entsprechend dem
ursprünglichen Zustand herrichten. Soweit nicht für
bestimmte Leistungen für das Räumen der Baustelle gesonderte Positionen im Leistungsverzeichnis enthalten
sind, gilt die Pauschale
für alle Leistungen dieses Abschnittes des Leistungsverzeichnisses.
Menge: 1,000 Psch
Zuordnung: 101

**03.01.0030 Baum im Bestand fällen Straßenbegleitgr.*DU über 0,3-0,5 m Stammholz Verw.AN*Schlagab. Verw.AN**
StL-Nr. 221107634420101
Baum im Bestand fällen. Verbleibenden Bestand schonen.
Schnittstelle höchstens 0,25 m über dem Erdboden.
Entnahme aus Straßenbegleitgrün.
Durchmesser über 0,30 bis 0,50 m.
Stammholz nach Wahl des AN verwerten.
Schlagabraum nach Wahl des AN verwerten.
Menge: 1000,000 St
Zuordnung: 107

*Hinweis*
BAB 45, AS Karlstein bis Mainbrücke,
KM 250,000 bis KM 253,000, Fahrtrichtung Aschaffenburg.
Holzung in Dammlage.
Abstand Holzungsfläche zur Zuwegung:
horizontal 17m, vertikal 7m.
Zufahrt über untergeordnetes Wegenetz.
Schutzplanke vorhanden.

### Abschnitt 04 Hös 4- BAB45 - AS Karlstein bis Mainbrücke

#### Unterabschnitt 04.01 Holzung

**04.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.01.0020 Baustelle räumen Dies. LV-Abschn.**
StL-Nr. 21910111202
Baustelle von allen Geräten, Anlagen, Einrichtungen und
dgl. räumen. Benutzte Flächen und Wege entsprechend dem
ursprünglichen Zustand herrichten. Soweit nicht für
bestimmte Leistungen für das Räumen der Baustelle gesonderte Positionen im Leistungsverzeichnis enthalten
sind, gilt die Pauschale
für alle Leistungen dieses Abschnittes des Leistungsverzeichnisses.
Menge: 1,000 Psch
Zuordnung: 101

**04.01.0030 Baum im Bestand fällen Straßenbegleitgr.*DU über 0,3-0,5 m Stammholz Verw.AN*Schlagab. Verw.AN**
StL-Nr. 221107634420101
Baum im Bestand fällen. Verbleibenden Bestand schonen.
Schnittstelle höchstens 0,25 m über dem Erdboden.
Entnahme aus Straßenbegleitgrün.
Durchmesser über 0,30 bis 0,50 m.
Stammholz nach Wahl des AN verwerten.
Schlagabraum nach Wahl des AN verwerten.
Menge: 1000,000 St
Zuordnung: 107

USt %: 19,00
